# Haydnstr. 2 / Hindenburgdamm 57e
Angebotsaufforderung (GAEB DA XML 3.2, DA83)
Projekt: 17626
Währung: EUR
Erstellt mit: GXML Toolbox V3.3 R20230829, iTWO_64 V24.0.454, 17.01.2025

## 010 Gerüst
Datum: 17.01.2025

*Hinweis: Objekt: Hindenburgdamm 57e / Haydnstr. 2*
Bauvorhaben:  Hindenburgdamm 57e / Haydnstr. 2, 12203 Berlin
Mehrfamilienhaus,

Gewerke: Fassadendämmung, Balkonsanierung

Ein U-Wert der Außenwand von max. 0,20 W/(m²K) muss erreicht werden

Aufgrund der erschwerten Zugänglichkeit ist vor Angebotsabgabe zwingend eine Ortsbesichtigung durchzuführen!

Baubeginn: 17.02.2025
Bauende: 29.09.2025

*Hinweis: A) ALLGEMEINE VERTRAGSBEDINGUNGEN*
A) ALLGEMEINE VERTRAGSBEDINGUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VERTRAGSBEDINGUNGEN*
B)  ALLGEMEINE TECHNISCHE VERTRAGSBEDINGUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 1 Hindenburgdamm 57E / Haydnstraße 2,12203

#### Abschnitt 1.1 WC Kabine mobil

**1.1.10 WC Kabine mobil**
WC Kabine mobil
Ausstattung: Handwaschbecken und Desinfektion
2,00 Stck. 37 Wochen
Menge: 74,000 StWo

#### Abschnitt 1.2 Bauwagen

**1.2.10 Bauwagen Standard 3,5 m Antransport**
Menge: 1,000 Stk

**1.2.20 Bauwagen Standard 3,5 m vorhalten**
Bauwagen Standard 3,5 m vorhalten
1,00 Stck. 37 Wochen
Menge: 37,000 StWo

**1.2.30 Bauwagen Standard 3,5 m Abtransport**
Menge: 1,000 Stk

#### Abschnitt 1.3 Baustrom

**1.3.10 EVU Mangement**
EVU Mangement
einmalige Grundgebühr für Antragstellung,
Absprachen mit örtlichen Netzbetreibern,
Abholung der Messwandler beim
Netzbetreiber und Einbau in Baustromverteiler.
Menge: 1,000 Stk

**1.3.20 Zählerschrank A100 - Montage**
Zählerschrank A100 - Montage
liefern, ebenerdig aufstellen, montieren, in Betrieb nehmen
Bei direktem Anschluß an den Hausanschluß im Vorderhaus ohne Stromnetz Berlin
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Menge: 1,000 Stk

**1.3.30 Zählerschrank A100 vorhalten**
Zählerschrank A100  vorhalten
1,00 Stck. 37 Wochen
Menge: 37,000 StWo

**1.3.40 Zählerschrank A100 Demontage**
Menge: 1,000 Stk

**1.3.50 Zähler inkl. Wandler für Messung (>100A) vorhalten**
Zähler inkl. Wandler für Messung (>100A) vorhalten
Ausrüsten des Zählerschrankes für interne Verbrauchszwischenmessung
(nicht für Verrechnungszwecke mit dem EVU) Ablesen des Zählers und eventuelle Verrechnung des
Verbrauchs durch den AG
1,00 Stck. 37 Wochen
Menge: 37,000 StWo

**1.3.60 Zähler inkl. Wandler für Messung (>100A) Einbaupauschale**
*** Pauschalposition
Menge: 1,000 psch

**1.3.70 Verteilerschrank V100 - Typ B - Montage**
Verteilerschrank V100 - Typ B - Montage
liefern, ebenerdig aufstellen, montieren, in Betrieb nehmen
Bei direktem Anschluß an den Hausanschluß im Vorderhaus ohne Stromnetz Berlin
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Menge: 1,000 Stk

**1.3.80 Verteilerschrank V100 - Typ B - vorhalten**
Verteilerschrank V100 - Typ B - vorhalten
1,00 Stck. 37 Wochen
Menge: 37,000 Stk

**1.3.90 Verteilerschrank V100 - Typ B - Demontage**
Menge: 1,000 Stk

**1.3.100 EV32 Montage**
EV32 Montage
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Menge: 1,000 Stk

**1.3.110 EV32 vorhalten**
EV32 vorhalten
1,00 Stck. 37 Wochen
Menge: 37,000 StWo

**1.3.120 EV32 Demontage**
Menge: 1,000 Stk

**1.3.130 CEE-Verlängerung 32A, bis 25m Montage**
CEE-Verlängerung 32A, bis 25m Montage
liefern, ebenerdig aufstellen, montieren, in Betrieb nehmen
Menge: 3,000 Stk

**1.3.140 CEE-Verlängerung 32A, bis 25m vorhalten**
CEE-Verlängerung 32A, bis 25m vorhalten
3,00 Stck. 37 Wochen
Menge: 111,000 StWo

**1.3.150 CEE-Verlängerung 32A, bis 25m Demontage**
Menge: 3,000 Stk

**1.3.160 FI-Prüfung je Prüfstelle - Typ B**
Menge: 24,000 Stk

**1.3.170 FI-Prüfung Anfahrtspauschale**
Menge: 12,000 Stk

#### Abschnitt 1.4 Bauwasser

**1.4.10 Wasseranschluß herstellen**
Wasseranschluß an vorhandene Rohrleitung
im Gebäude herstellen und anschliessen
Menge: 1,000 Stk

**1.4.20 Wasserzähler liefern**
Menge: 1,000 Stk

**1.4.30 Trinkwasserleitung installieren**
Trinkwasserleitung installieren
PE-25/32* 2,3mm Trinkwasserleitung in
Ringen einschl. Formstücke liefern und montieren
Menge: 25,000 m

**1.4.40 Aussenzapfstellen mit Absperrhahn**
Aussenzapfstellen mit Absperrhahn und
mindst. 2 Zapfstellen 3/4" und GEKA Anschluß installieren
Menge: 1,000 Stk

**1.4.50 Rohrisolierung montieren**
Rohrisolierung montieren
Rohrisolierung DN 25 bis 32 für Trinkwasser
liefern und montieren
Menge: 25,000 m

**1.4.60 Elektr. Begleitheizung montieren**
*** Bedarfsposition ohne GB
Elektr. Begleitheizung  montieren
elektr. Begleitheizung für Trinkwasser liefern
und als Rohrbündel mit Kabelbinder verlegen
(Anschliessen an vorhandene Steckdose) innenliegend
Menge: 25,000 m

**1.4.70 Abwasseranschluß an vorhandene Rohrleitung herstellen DN100**
*** Bedarfsposition ohne GB
Menge: 1,000 Stk

**1.4.80 KG Abflussrohr DN100 montieren**
*** Bedarfsposition ohne GB
Menge: 25,000 m

**1.4.90 PE DN50 ( 63 mm) Abwasserdruckleitung einschl. Formstücke liefern und montieren**
*** Bedarfsposition ohne GB
Menge: 25,000 m

**1.4.100 Demontage Bauwasser**
Menge: 1,000 Stk

**1.4.110 Anfahrtspauschale Montagefahrzeug**
Menge: 2,000 Stk

#### Abschnitt 1.5 Bauaufzug

**1.5.10 Bauaufzug GEDA 1500Z/ZP Montage**
GEDA 1500Z/ZP 2000kg Tragkraft – Personen- und Lastenaufzug  Förderhöhe 16 m inkl. 4 Toren inkl.
Antransport und Montage
Menge: 1,000 Stk

**1.5.20 Bauaufzug vorhalten**
Bauaufzug vorhalten
GEDA 1500Z/ZP 2000kg Tragkraft – Personen- und Lastenaufzug  Förderhöhe 16 m inkl. 4 Toren
vorhalten
1,00 Stck. 37 Wochen
Menge: 37,000 StWo

**1.5.30 Bauaufzug GEDA 1500Z/ZP Demontage**
Menge: 1,000 Stk

#### Abschnitt 1.6 Baugerüst

**1.6.10 Fassadengerüst Lastkl.4 W09**
Fassadengerüst Lastkl.4 W09
Arbeitsgerüst DIN EN 12811-1, als längenorientiertes Standgerüst, Fassadengerüst DIN EN 12810-1 als Rahmengerüst, Lastklasse 4 (3 kN/m2), Breitenklasse W09, mit innenliegendem Leitergang, inkl.
Auf- und Abbau sowie Transport
Menge: 2200,000 m²

**1.6.20 Verlängerungsmiete Fassadengerüst Lastkl.4 W09**
Verlängerungsmiete Fassadengerüst Lastkl.4 W09
Gebrauchsüberlassung über die Grundeinsatzzeit hinaus,
vorbeschriebenes Fassadengerüst, für weitere 20 Wochen vorhalten
Menge: 44000,000 m²Wo

**1.6.30 Belagverbreiterung 0,3m wandseitig**
Belagverbreiterung 0,3m wandseitig
Belagverbreiterung wandseitig, für Standgerüste, längenorientiert,
Konsolbreite 0,3 m,inkl. Auf- und Abbau sowie Transport
Menge: 300,000 m

**1.6.40 Verlängerungsmiete Belagverbreiterung 0,3m wandseitig**
Verlängerungsmiete Belagverbreiterung 0,3m wandseitig
Gebrauchsüberlassung über die Grundeinsatzzeit hinaus,
vorbeschriebene Belagverbreiterung,für weitere 20 Wochen vorhalten
Menge: 6000,000 mWo

**1.6.50 Belagverbreiterung 0,7m wandseitig**
Belagverbreiterung 0,7m wandseitig
Belagverbreiterung wandseitig, für Standgerüste, längenorientiert,
Konsolbreite 0,7 m,inkl. Auf- und Abbau sowie Transport
Menge: 200,000 m

**1.6.60 Verlängerungsmiete Belagverbreiterung 0,7m wandseitig**
Verlängerungsmiete Belagverbreiterung 0,7m wandseitig
Gebrauchsüberlassung über die Grundeinsatzzeit hinaus,
vorbeschriebene Belagverbreiterung,für weitere 20 Wochen vorhalten
Menge: 4000,000 mWo

**1.6.70 Dachfanggerüst aus Schutznetzen**
Dachfanggerüst aus Schutznetzen
Ausbau des Standgerüstes zum Dachfanggerüst DIN 4420-1,
Schutzwand aus Netzen, inkl. Auf- und Abbau sowie Transport
Menge: 200,000 m

**1.6.80 Verlängerungsmiete Dachfanggerüst aus Schutznetzen**
Verlängerungsmiete Dachfanggerüst aus Schutznetzen
Gebrauchsüberlassung über die Grundeinsatzzeit hinaus,
vorbeschriebenes Dachfanggerüst, für weitere 20 Wochen vorhalten
Menge: 4000,000 mWo

**1.6.90 Treppenaufgang für Gerüst**
Treppenaufgang für Gerüst
Treppenaufgang 4x20m für vorbeschriebenes Gerüst, am Gerüst
anbauen und verankern, inkl. Auf- und Abbau sowie Transport
Menge: 80,000 m

**1.6.100 Verlängerungsmiete Treppenaufgang für Gerüst**
Verlängerungsmiete Treppenaufgang für Gerüst
Gebrauchsüberlassung über die Grundeinsatzzeit hinaus,
vorbeschriebener Treppenaufgang für Gerüst, für weitere 20 Wochen vorhalten.
Menge: 1600,000 mWo

**1.6.110 Zusätzlicher Seitenschutz**
Zusätzlicher Seitenschutz DIN EN 12811-1, in einer Gerüstlage, inkl. Auf- und Abbau sowie Transport
Menge: 200,000 m

**1.6.120 Verlängerungsmiete Zusätzlicher Seitenschutz**
Verlängerungsmiete Zusätzlicher Seitenschutz
Gebrauchsüberlassung über die Grundeinsatzzeit hinaus,
vorbeschriebener zusätzlicher Seitenschutz, für weitere 20 Wochen
vorhalten.
Menge: 4000,000 mWo

**1.6.130 Gerüstbekleidung mit Netzen**
Gerüstbekleidung mit Netzen
Bekleidung an vorbeschriebenem Gerüst als Schutz vor
herabfallenden Gegenständen mit engmaschigen Netzen,
Maschenweite 10/10 mm, einschl. zusätzlich erforderlicher
Gerüstverankerungen, inkl. Auf- und Abbau sowie Transport und Entsorgungskosten.Wartungsarbeiten oder die Sanierung von defekten Planen sind nicht im Preis enthalten.
Menge: 1000,000 m²

**1.6.140 Verlängerungsmiete Gerüstbekleidung mit Netzen**
Verlängerungsmiete Gerüstbekleidung mit Netzen
Gebrauchsüberlassung über die Grundeinsatzzeit hinaus,
vorbeschriebene Gerüstbekleidung, für weitere 20 Wochen vorhalten
Menge: 20000,000 m²Wo

**1.6.150 Fassadengerüst Lastkl.4 W09 - Gaubengerüst**
Fassadengerüst Lastkl.4 W09 - Gaubengerüst
Arbeitsgerüst DIN EN 12811-1, als längenorientiertes Standgerüst, Fassadengerüst DIN EN 12810-1 als Rahmengerüst, Lastklasse 4 (3 kN/m2), Breitenklasse W09, mit innenliegendem Leitergang, inkl. Auf- und Abbau sowie Transport
Menge: 5,000 Stck

**1.6.160 Verlängerungsmiete Fassadengerüst Lastkl.4 W09 - Gaubengerüst**
Verlängerungsmiete Fassadengerüst Lastkl.4 W09 - Gaubengerüst
Gebrauchsüberlassung über die Grundeinsatzzeit hinaus,
vorbeschriebenes Fassadengerüst, für weitere 20 Wochen vorhalten
Menge: 100,000 StWo

**1.6.170 Fußgängertunnel**
Fußgängertunnel
Fußgängertunnel zur Überspannung Gehweg und Fahrradweg, mit Abdeckung aus Gerüstbelägen, inkl. Auf und. Abbau sowie Transport
Menge: 50,000 m

**1.6.180 Verlängerungsmiete Fußgängertunnel**
Verlängerungsmiete Fußgängertunnel
Gebrauchsüberlassung über die Grundeinsatzzeit hinaus,
vorbeschriebener Fußgängertunnel, für weitere 20 Wochen vorhalten
Menge: 1000,000 mWo

**1.6.190 Schutzdach**
Schutzdach
Ausbau des Standgerüstes mit einem Schutzdach DIN 4420-1, inkl. Auf- und Abbau sowie Transport
Menge: 4,000 Stck

**1.6.200 Verlängerungsmiete Schutzdach**
Verlängerungsmiete Schutzdach
Gebrauchsüberlassung über die Grundeinsatzzeit hinaus,
vorbeschriebener Fußgängertunnel, für weitere 20 Wochen vorhalten
Menge: 80,000 StWo

**1.6.210 Gitterträger**
Gitterträger
Ausbau des Standgerüstes mit einem Schutzdach DIN 4420-1, inkl.Auf- und Abbau sowie Transport
Menge: 20,000 m

**1.6.220 Verlängerungsmiete Gitterträger**
Verlängerungsmiete Gitterträger
Gebrauchsüberlassung über die Grundeinsatzzeit hinaus,
vorbeschriebener Fußgängertunnel, für weitere 20 Wochen vorhalten
Menge: 400,000 mWo

**1.6.230 Herstellen Transportbrücke über Dach**
Herstellen Transportbrücke über Dach
Für Materialtransport vom strassenseitigen Fassadengerüst zum Hofseitigen Fassadengerüst.
Menge: 1,000 Stk

**1.6.240 Vorhaltung Transportbrücke**
Menge: 20,000 StWo

**1.6.250 Stundenlohnarbeiten Gerüstbaumonteur/-in**
*** Bedarfsposition ohne GB
Menge: 25,000 Std

**1.6.260 Erschwerniszulage 1.Hof**
*** Pauschalposition
Erschwerniszulage 1.Hof
Für den Schultertransport zur Hinterfront, durch ein Treppenhaus
Menge: 1,000 psch

**1.6.270 Erschwerniszulage 2.Hof**
*** Pauschalposition
Erschwerniszulage 2.Hof
Für den Schultertransport zur Hinterfront, durch ein Treppenhaus und einen Keller
Menge: 1,000 psch

**1.6.280 zusätzliche An-und Abfahrt LKW**
*** Bedarfsposition ohne GB
Menge: 1,000 Stk

#### Abschnitt 1.7 Stundenlöhne
*** Alternative Ausführung ZZV -1.-1

**1.7.10 Facharbeiterstunden**
*** Bedarfsposition ohne GB
Menge: 1,000 h

**1.7.20 Stunden Helfer**
*** Bedarfsposition ohne GB
Menge: 1,000 h

**1.7.30 Anfahrtspauschale**
*** Bedarfsposition ohne GB
Menge: 1,000 Stck
